# 2026 - Erweiterung Freiherr-vom-Stein-Gymnasium
Angebotsaufforderung (GAEB DA 2000 1.2, DA83)
Währung: EUR
Auftraggeber: N.A.
Erstellt mit: SIDOUN Globe/ GAEB Toolbox V3.3 G90 R20210630, SIDOUN Globe V10.11.6.0, 22.07.2026

## Metallbau- und Verglasungsarbeiten
Datum: 22.07.2026

### Bereich 01 Aluminiuimelemente Außenwände

#### Abschnitt 01.01 Aluminium-Fenster

*Hinweis: Bauphysikalische Anforderungen Fensteranlagen*
Wärmeschutz:  Uw <= 0,95 W/(m²K)

Schalldämmung:  RwP >= 38 dB, Ri,w >= 35 dB
Die geforderten Werte sind durch Prüfzeugnis einer akkreditierten Stelle nachzuweisen.

Alle erforderlichen schallschutztechnischen Zusatzmaßnahmen an Profilen, Verglasungen und Dichtungen sind vorzusehen und in die Einheitspreise einzukalkulieren.
Die schalltechnischen Anforderungen an die Anschlüsse nach DIN 4109 sind einzuhalten.

**01.01.0010 Alu-Fensterelement Typ 1, 1-flg., KvD, ca. 1635/1635 mm, EG**
*** Bezugsbeschreibung
1-flg. Aluminium-Fensterelemente aus thermisch getrennten
Aluprofilen, Bautiefe 75mm,

Abmessungen RBM:  BxH = 1635mm x 1635mm
Oberfläche:  Pulverbeschichtung, RAL 9007

Aufteilung:  1 St. KvD-Flügel,
  Öffnungswinkel in Drehstellung 90°

Beschlag:  BF 119, KvD
Fenstergriff:  BF 903, abschließbar
Schließhilfe:  BF 804
Öffnungsunterstützung:  BF 811

Verglasung:  GT 403, beidseitig VSG
  Aufbau nach Erfordernis Schallschutz

Ansichtsbreite Blendrahmen:
seitlich:  ca. 99mm
oben:  ca. 99mm
unten:  ca. 99mm inkl. Basisprofil

Montage in Stahlbeton / KS-Mauerwerk der Außenwände
mit vorgehängter hinterlüfteter Fassade aus Faserzementplatten
außen ca. 10mm aus der Öffnung der tragenden Schale überstehend, Basis bündig mit tragender Schale
gem. Detailplanung

Anschlüsse innen und außen mit Dichtungsfolie, mit Dehnungsfalte verklebt, Dämmung, Wandanschlussprofil, dauerelastische Versiegelung etc. gem. Detailplanung,

Seitlich:  AS 106
Oben:  AO 106
Unten:  AU 106

herstellen, liefern und montieren einschl.
aller Befestigungs- und Dichtungsmittel

Einbauorte:
EG: N003 F01, N003 F02, N008 F0

Fenstertyp 1, Detail, Plannummer 5826,
Menge: 3,000 St

**01.01.0020 Alu-Fensterelement als festverglastes F90-Element, ca. 1635/1635 mm, EG**
*** wie Position 01.01.0010
1-flg. Aluminium-Fensterelemente aus thermisch getrennten
Aluprofilen, Bautiefe entsprechend der bauaufsichtlichen Zulassung, als festverglastes F90-Element

Abmessungen RBM:  B x H = 1635mm x 1635mm
wie vor jedoch

Ausführung des gesamten Fensterelements in Brandschutzklasse F90

Verglasung:  GT 509 Brandschutzglas, beidseitig VSG
  Aufbau nach Erfordernis Schallschutz
Wärmeschutz:  Die wärmeschutztechnischen Eigenschaften ergeben sich aus dem jeweils zugelassenen Systemaufbau.
Einbauorte:
EG: N011 F01
Menge: 1,000 St

**01.01.0030 Mehrpreis RC 2, EG**
Mehrpreis für die Ausführung der Fensterelemente
aus Pos. 1.1.10 mit Einbruchhemmung,
Widerstandsklasse RC 2

Mehrpreis für Beschläge, Verglasung, Montage etc.
gem. DIN EN 1627

Fenster im Erdgeschoss
Menge: 4,000 St

**01.01.0040 Alu-Fensterelement Typ 1, 1-flg., KvD, ca. 1635/1635 mm, 1. OG / 2. OG**
*** wie Position 01.01.0010
1-flg. Aluminium-Fensterelemente aus thermisch getrennten
Aluprofilen, Bautiefe 75mm,
Abmessungen RBM:  BxH = 1635mm x 1635mm
wie vor jedoch

Einbauorte:
1. OG: N108 F01, N112 F01, N113 F03
2. OG: N208 F01, N212 F01, N213 F03,
Menge: 6,000 St

**01.01.0050 Alu-Fensterelement Typ 2, 2-tlg., KvD/fest, ca. 1905/2250 mm**
*** Bezugsbeschreibung
2-teiliges, Aluminium-Fensterelement aus thermisch getrennten Aluprofilen, Bautiefe 75mm,

Abmessungen RBM:  BxH = 1905mm x 2250mm
  einschl. Verbreiterung /Aufdopplungen

Oberfläche  Pulverbeschichtet, RAL 9007

Aufteilung:  1 St. KvD-Flügel,
  Öffnungswinkel in Drehstellung 90°
  Beschlag BF 119, KvD
  Fenstergriff BF 903, abschließbar
  Verglasung GT 403 nach
  Anforderung Schallschutz

  1 St Blendrahmenverglasung fest
  Verglasung GT403

Ansichtsbreite Blendrahmen:
seitlich:  ca. 99mm
oben gesamt:  ca. 340mm
unten:  ca. 99mm inkl. Basisprofil

Montage in Stahlbeton / KS-Mauerwerk der Außenwände
mit WDVS-System
außen ca 10mm aus der Öffnung der tragenden Schale überstehend, Basis bündig mit tragender Schale
gem. Detailplanung

Anschlüsse innen und außen mit Dichtungsfolie, mit Dehnungsfalte verklebt, Dämmung, Wandanschlussprofil, dauerelastische Versiegelung etc. gem. Detailplanung,

ähnlich Standardanschlüsse
Seitlich:  AS 101
Oben:  AO 101
Unten:  AU 101

herstellen, liefern und montieren einschl.
aller Befestigungs- und Dichtungsmittel

Einbauorte:
1. OG: N113 F02

Fenstertyp 2, Detail, Plannr. 5827,
Menge: 1,000 St

**01.01.0060 Alu-Fensterelement Typ 2.2, 2-tlg., KvD/fest, ca. 1905/2310 mm**
*** wie Position 01.01.0050
2-teiliges, Aluminium-Fensterelement wie vor,
jedoch
Abmessungen RBM:  BxH = 1905mm x 2310mm
  einschl. Verbreiterung /Aufdopplungen

Ansichtsbreite Blendrahmen:
seitlich:  ca. 99mm
oben gesamt:  ca. 400mm
unten:  ca. 99mm inkl. Basisprofil

Montage in Stahlbeton / KS-Mauerwerk der Außenwände
mit WDVS-System, außen ca 10mm aus der Öffnung der tragenden Schale überstehend, Basis bündig mit tragender Schale, gem. Detailplanung

Anschlüsse innen und außen mit Dichtungsfolie, mit Dehnungsfalte verklebt, Dämmung, Wandanschlussprofil, dauerelastische Versiegelung etc. gem. Detailplanung,

Einbauorte:
2. OG: N213 F02

Fenstertyp 2.2, Detail, Plannr. 5827
Menge: 1,000 St

**01.01.0070 Alu-Fensterelement Typ 3, 7-tlg., KvD/fest, ca. 6250/2250 mm**
*** Bezugsbeschreibung
Aluminium-Fensterelemente wie vor,
jedoch 7-teilig, vorgerichtet für Raffstore

Abmessungen RBM:  BxH = 6250mm x 2250mm
  einschl. Verbreiterung /Aufdopplungen
  für Raffstore-Paket
Oberfläche:  Pulverbeschichtet, RAL 9007

Aufteilung:  4 St. KvD-Flügel,
  Öffnungswinkel in Drehstellung
  Beschlag BF 119, KvD
  Fenstergriff BF 903, abschließbar
  Verglasung GT 403, VSG/VSG,
  nach Anf. Schallschutz

  3 St Blendrahmenverglasung fest
  Verglasung GT403, VSG/VSG
  nach Anforderung Schallschutz

Ansichtsbreite Blendrahmen:
seitlich:  ca. 99mm
oben gesamt:  ca. 340mm
unten:  ca. 99mm inkl. Basisprofil

Montage in tragendes KS-Mauerwerk bzw. Stahlbetonwand der Außenwände mit vorgehängter hinterlüfteter Fassade aus Lochblech oder WDVS-System
außen ca 10mm aus der Öffnung der tragenden Schale überstehend, Basis bündig mit tragender Schale
gem. Detailplanung

Anschlüsse innen und außen mit Dichtungsfolie, mit Dehnungsfalte verklebt, Dämmung, Wandanschlussprofil, dauerelastische Versiegelung etc. gem. Detailplanung,

Seitlich:  AS 101/106 (Alu-Blech)
Oben:  AO 101
Unten:  AU 101

herstellen, liefern und montieren einschl.
aller Beefestigungs- und Dichtungsmittel

Einbauorte:
1. OG: N101 F01, N102 F01, N103 F01, N104 F01
N105 F01, N106 F01, N107 F01

Fenstertyp 1, Detail, Plannr. 5828,
Menge: 7,000 St

**01.01.0080 Alu-Fensterelement Typ 3.2, 7-tlg., KvD/fest, ca. 6250/2310 mm**
*** wie Position 01.01.0070
Aluminium-Fensterelement wie vor, jedoch
7-teilig, vorgerichtet für Raffstore

Abmessungen RBM:  BxH = 6250mm x 2310mm
  einschl. Verbreiterung /Aufdopplungen
  für Raffstore-Paket
Ansichtsbreite Blendrahmen:
seitlich:  ca. 99mm
oben gesamt:  ca. 400mm
unten:  ca. 99mm inkl. Basisprofil

Einbauorte:
2. OG: N201 F01, N202 F01, N203 F01, N204 F01
N205 F01, N206 F01, N207 F01

Fenstertyp 3.2, Detail, Plannr. 5828,
Menge: 7,000 St

**01.01.0090 Alu-Fensterelement Typ 4, 1-flg., KvD, ca. 1635/2250 mm**
*** Bezugsbeschreibung
1-flügeliges Aluminium-Fensterelement aus thermisch getrennten Aluprofilen, Bautiefe 75mm,

Abmessungen RBM:  BxH = 1635mm x 2250mm
  einschl. Verbreiterung /Aufdopplungen
  oben
Oberfläche  Pulverbeschichtet, RAL 9007

Aufteilung:  1 St. KvD-Flügel,
  Öffnungswinkel in Drehstellung 90°
  Beschlag BF 119, KvD
  Fenstergrif: BF 903, abschließbar
  Schließhilfe BF 804
  Öffnungsunterstützung BF 811
  Verglasung GT 403, nach
  Anforderung Schallschutz

Ansichtsbreite Blendrahmen:
seitlich:  ca. 99mm
oben gesamt:  ca. 340mm
unten:  ca. 99mm inkl. Basisprofil

Montage in Stahlbeton - Sichtbeton der Außenwände, mit vorgehängter hinterlüfteter Blechfassade / WDVS-System,
außen ca 10mm aus der Öffnung der tragenden Schale überstehend, Basis bündig mit tragender Schale
gem. Detailplanung

Anschlüsse innen und außen mit Dichtungsfolie, mit Dehnungsfalte verklebt, Dämmung, Wandanschlussprofil, dauerelastische Versiegelung etc. gem. Detailplanung,

Seitlich:  AS 101/106 (Alu-Blech)
Oben:  AO 101
Unten:  AU 101

herstellen, liefern und montieren einschl.
aller Befestigungs- und Dichtungsmittel

Einbauorte:
1. OG: N114 F01

Fenstertyp 4, Detail, Plannr. 5829,
Menge: 1,000 St

**01.01.0100 Alu-Fensterelement Typ 4.2, 1-flg., KvD, ca. 1635/2310mm**
*** wie Position 01.01.0090
1-flügeliges Aluminium-Fensterelement wie vor,
jedoch
Abmessungen RBM:  BxH = 1635mm x 2310mm
  einschl. Verbreiterung /Aufdopplungen
  oben

Ansichtsbreite Blendrahmen:
seitlich:  ca. 99mm
oben gesamt:  ca. 400mm
unten:  ca. 99mm inkl. Basisprofil

Einbauorte:
2. OG: N214 F01

Fenstertyp 4.2, Detail, Plannr. 5829,
Menge: 1,000 St

**01.01.0110 Alu-Fensterelement Typ 5, 3-tlg., KvD, ca. 2690/2250 mm**
*** Bezugsbeschreibung
1-flügeliges Aluminium-Fensterelement aus thermisch getrennten Aluprofilen, Bautiefe 75mm,
vorgerichtet für Raffstore

Abmessungen RBM:  BxH = 2690mm x 2250mm
  einschl. Verbreiterung /Aufdopplungen
  für Raffstore-Paket
Oberfläche  Pulverbeschichtet, RAL 9007

Aufteilung:  2 St. KvD-Flügel,
  Öffnungswinkel in Drehstellung 90°
  Beschlag BF 119, KvD
  Fenstergriff: BF 903,  abschließbar
  Verglasung GT 315 /405, nach
  Anforderung Schallschutz

  1 St Blendrahmenverglasung fest
  Verglasung GT 403, nach
  Anforderung Schallschutz

Ansichtsbreite Blendrahmen:
seitlich:  ca. 99mm
oben gesamt:  ca. 340mm
unten:  ca. 99mm inkl. Basisprofil

Montage in Stahlbeton / KS-Mauerwerk der Außenwände mit vorgehängter hinterlüfteter Blechfassade / WDVS-System, außen ca. 10mm aus der Öffnung der tragenden Schale überstehend, Basis bündig mit tragender Schale gem. Detailplanung

Anschlüsse innen und außen mit Dichtungsfolie, mit Dehnungsfalte verklebt, Dämmung, Wandanschlussprofil, dauerelastische Versiegelung etc. gem. Detailplanung,

Seitlich:  AS 106 (Alu-Blech)
Oben:  AO 101
Unten:  AU 101

herstellen, liefern und montieren einschl.
aller Befestigungs- und Dichtungsmittel

Einbauorte:
1. OG: N113 F01

Fenstertyp 5, Detail, Plannr. 5830,
(PDF: 1900-5830---M1_10-Fenster Typ 5)
Menge: 1,000 St

**01.01.0120 Alu-Fensterelement Typ 5.2, 3-tlg., KvD, ca. 2690/2310mm**
*** wie Position 01.01.0110
1-flügeliges Aluminium-Fensterelement wie vor,
jedoch
Abmessungen RBM:  BxH = 2690mm x 2310mm
  einschl. Verbreiterung /Aufdopplungen
  für Raffstore-Paket

Ansichtsbreite Blendrahmen:
seitlich:  ca. 99mm
oben gesamt:  ca. 400mm
unten:  ca. 99mm inkl. Basisprofil

Einbauorte:
2. OG: N213 F01

Fenstertyp 5.2, Detail, Plannr. 5830,
Menge: 1,000 St

#### Abschnitt 01.02 Sonnenschutzanlagen

**01.02.0010 Raffstore mit Elektromotor und Blende, Fenstertyp 3, 6250/2250 mm**
*** Bezugsbeschreibung
Raffstore-Anlage für Fenster Typ 3, einschl. Blende
Rohbauöffnung Fenster einschl. Pakethöhe:
BxH = ca. 6250mm x 2250mm

bestehend aus
2 St. Achsbreite x Höhe = ca. 1850mm x 1950mm zuzügl. Paket
1 St. Achsbreite x Höhe = ca. 2550mm x 1950mm zuzügl. Paket

Höhenangabe = ca. Höhe bis UK-Paket,
Länge Blende: 6250mm
Pakethöhe nach Raffstore

Führung seitlich: innerhalb Aluminium-Kantteile der Leibungen
Führung mittig: Führungsschienenhalter auf Fensterpfosten

Bedienung: Elektromotor inkl. Anschlussleitung 6m,

liefern und montieren einschl. Blende, Führungsschienen,
Montagebügel, Befestigungsmaterial in statisch und konstruktiv ausreichender Bemessung,
elektrischer Anschluss bauseits
Menge: 7,000 St

**01.02.0020 Raffstore mit Elektromotor und Blende, Fenstertyp 3.2, 6250/2310 mm**
*** wie Position 01.02.0010
Raffstore-Anlage für Fenster Typ 3.2, einschl. Blende
wie vor, jedoch
Rohbauöffnung Fenster einschl. Pakethöhe:
BxH = ca. 6250mm x 2310mm

bestehend aus
2 St. Achsbreite x Höhe = ca. 1850mm x 2000mm zuzügl. Paket
1 St. Achsbreite x Höhe = ca. 2550mm x 2000mm zuzügl. Paket
Menge: 7,000 St

**01.02.0030 Raffstore mit Elektromotor und Blende, Fenstertyp 5, 2690/2250 mm**
*** wie Position 01.02.0010
Raffstore-Anlage für Fenster Typ 5, einschl. Blende
wie vor, jedoch
Rohbauöffnung Fenster einschl. Pakethöhe:
BxH = ca. 2690mm x 2250mm

bestehend aus
1 St. Achsbreite x Höhe = ca. 2690 mm x 1950mm zuzügl. Paket

Führung seitlich: innerhalb Aluminium-Kantteile der Leibungen
Menge: 1,000 St

**01.02.0040 Raffstore mit Elektromotor und Blende, Fenstertyp 5.2, 2690/2310 mm**
*** wie Position 01.02.0010
Raffstore-Anlage für Fenster Typ 5.2, einschl. Blende
wie vor, jedoch
Rohbauöffnung Fenster einschl. Pakethöhe:
BxH = ca. 2690mm x 2310mm

bestehend aus
1 St. Achsbreite x Höhe = ca. 2690 mm x 2000mm zuzügl. Paket

Führung seitlich: innerhalb Aluminium-Kantteile der Leibungen
Menge: 1,000 St

#### Abschnitt 01.03 Außentüren

**01.03.0010 Alu-Außentür, Notausgang, 1-flg., Nullschwelle, 1635/2260mm, Querriegel, Typ 1**
1-flg. Alu-Fenster-Türelemente mit Einsatztürflügel aus thermisch getrennten Aluprofilen, Bautiefe 75mm,
Notausgang nach DIN EN 179,

Abmessungen RBM:  Breite = 1635mm
  Höhe = ca. 2260mm ab OKFF,
  Höhe = ca. 2485mm ab OK Sohle
  Bodeneinstand = 225mm

Wärmeschutz:  U <= 1,3 W/(M²K)

Oberfläche:  Pulverbeschichtung, RAL 9007

Profilauswahl unter Berücksichtigung der Überdeckung durch Vorhangfassade

1-flg., nach außen öffnend, Notausgang Schließfunktion "E",
lichte Durchgangsbreite >= 1200mm bei 90° Türoffenstellung,
Türflügel mit Querriegel in Brüstungshöhe

Schloss  BT 405, Mehrfachverriegelung
  vorgerichtet für PZ mit Transpondern
Zusatzfunktion:  gesicherte Fallenfeststellung
Betätigung:  Innen Drücker, Edelstahl
  außen Stoßgriff halbrund, Edelstahl
Türschließer:  BT 700, mit Rastfestellung
Verglasung:  GT 403, nach
Anforderung Schallschutz

Montage in Stahlbeton / KS-Mauerwerk der Außenwände
mit vorgehängter hinterlüfteter Fassade aus Faserzementplatten,
außen bündig mit bzw. ca 10mm aus der Öffnung der tragenden Schale überstehend gem. Detailplanung

Anschlüsse innen und außen mit Dichtungsfolie, mit Dehnungsfalte verklebt, Dämmung, Wandanschlussprofil, dauerelastische Versiegelung etc. gem. Detailplanung,

ähnlich Standardanschlüsse
Seitlich:  AS 106
Oben:  AO 106
Fußpunkt:  AU 205, Nullschwelle

Fußpunkt gem. DIN 18040-2 "Barrierefreies Bauen" und MBO §50, Fußbodenaufbauhöhe 225mm

herstellen, liefern und montieren einschl. Unterkonstruktion Fußpunkt, aller Befestigungs- und Dichtungsmittel

Einbauorte:
EG Treppenhäuser, N012 AT01, N014 AT01

Detail, Plannr. 5835
Menge: 2,000 St

**01.03.0020 Mehrpreis Einbruchhemmung RC 2, Alu-Außentür**
Mehrpreis zu Aluminium-Außentür für die Ausführung
in Widerstandsklasse RC2 nach DIN 1627,
Mehraufwand für Beschläge, Polycarbonatverglasung
für Notausgänge und Befestigungspunkte
Menge: 2,000 St

**01.03.0030 Magnetschalter VdS Klasse B**
Magnetschalter- Set zur elektrischen Öffnungsüberwachung von Türen,
Ausführung als Schließer, mit Sabotageschleife,
inkl. Zuleitung, Länge 6m,
profilintegriert
VdS-Zulassung: Öffnungsüberwachung Klasse B
liefern und einbauen in Aluminium-Außentür der Vorpos.
elektrische Anschluss bauseits
Menge: 2,000 St

#### Abschnitt 01.04 Fassadenbleche und Kantteile aus Aluminium

*Hinweis: Fensterbänke*

**01.04.0010 Aluminium-Fensterbänke, 1635mm, Einzelelemente**
Außenfensterbänke aus Aluminium,
Neigung ca. 5°, Ausladung bis 280mm,
mit Antidröhnbeschichtung mindestens 2/3 der Ausladung
einschl. Dichtung, Fensterbankhalter, Dämmkeil und Dichtungsfolie, Endstücke,
Fensterbänke für Einzelfenster in Außenwänden mit
vorgehängter hinterlüfteter Fassade aus Faserzementplatten
Oberfläche pulverbeschichtet, Farbe RAL 9007

Länge: 1635mm
Menge: 10,000 St

**01.04.0020 Aluminium-Fensterbänke, Befestigung am Basisprofil, 1. OG, 2. OG**
*** Bezugsbeschreibung
Außenfensterbänke aus Aluminium,
Neigung ca. 5°, Ausladung bis 280mm, mit Antidröhnbeschichtung, mindestens 2/3 der Ausladung
einschl. Dichtung, Fensterbankhalter Dämmkeil und Dichtungsfolie und Stoßverbindungen, Anordnung der Stöße nach Vorgaben des Planers
durchlaufende Fensterbänke im 1. und 2. OG, hier Fensterbankabschnitte unterhalb Fenster, Befestigung am Basisprofil der Fensterelemente
Menge: 100,000 m

**01.04.0030 Aluminium-Fensterbänke, Befestigung an KS-Mauerwerk, 1.OG, 2. OG**
*** wie Position 01.04.0020
Außenfensterbänke aus Aluminium wie vor,
jedoch hier Fensterbänke im Bereich geschlossener Außenwände aus Mauerwerk oder Stahlbeton und WDVS / gedämmte Blechfassaden,
Befestigung an KS-Mauerwerk / Stb.
Menge: 105,000 m

**01.04.0040 Eckausbildung durchlaufende Fensterbänke**
Eckausbildung der durchlaufenden Fensterbänke auf Gehrung
aus Aluminium inkl. allen Verbindungs- und Dichtungsmitteln,
Menge: 6,000 St

**01.04.0050 Endstücke durchlaufende Fensterbänke**
Endstücke für durchlaufende Fensterbänke
Oberfläche pulverbeschichtet, Farbe RAL 9007
Menge: 4,000 St

*Hinweis: Hinterlüftete Lochblechfassade*
Hinweis: Der statische Nachweis über die Fassadenbekleidung
aus Aluminium-Lochblechen im Bereich der Fenster ist durch den AN in prüffähiger Form beizubringen. Der Aufwand dafür ist in die Position "Statischer Nachweis / Standsicherheitsnachweis" in Titel 3.1 einzukalkulieren. Ggf hier angegebene Bemessungen dienen nur zur Kalkulation und sind anzupassen, sofern die statische Berechnung das erfordert.

Die Alu-Blechfassaden und Unterkonstruktionen dafür sind in fertiger Arbeit zu kalkulieren einschl. Verankerungen, Befestigungen, thermische Entkopplung

**01.04.0060 Wärmedämmung, Miwo WLS 035, d= 140mm**
Wärmedämmung für vorgehängte hinterlüftete Fassaden
aus Mineralwolle nach DIN EN 13162
Nennwert der Wärmeleitfähigkeit: 0,034 W/(m*K)
nach DIN EN 13162
Bemessungswert der Wärmeleitfähigkeit: 0,035 W/(m*K)
nach DIN 4108-4
Anwendungsgebiet WAB, WZ nach DIN 4108-10
nicht brennbar Euroklasse A1 nach DIN EN 13501
Schmelzpunkt > 1000°C, DIN 4102-17
nachgewiesen bis zu 3 Monate witterungsbeständig bei freier Bewitterung in der Bauphase
Dämmschichtdicke: 140mm

Dämmplatten im Verband dichtgestoßen verlegen und mit geeigneten Dämmstoffhaltern entsprechend VOB Teil C, DIN 18351 ATV Fassadenarbeiten sowie DIN 18516 auf vorhandenem Untergrund aus KS-Mauerwerk befestigen.

Dämmplatten im Mittel mit 5 Dämmstoffhaltern pro m² mechanisch befestigen.

Dämmplatten an Durchdringungen, z. B. Teile der Unterkonstruktion und den Anschlussprofilen, dicht anschließen.

Verschnitte und Nachbesserungen sind einzukalkulieren und werden nicht gesondert vergütet.

Montage in Einzelflächen (ca. 2,5m² bis 5,0 m²) innerhalb der Fensterbänder, im Bereich der hinter vorgehängten Blechfassaden gem. Ansichten
Menge: 95,000 m²

**01.04.0070 Fassadenbahn, Polyestervlies, schwarz**
Fassadenbahn für teiloffene und offene Fassaden, aus hochreißfestem Polyestervlies mit wasserdichter Kunststoffbeschichtung, diffusionsoffen und wasserabweisend, hitzebeständig, UV-beständig, BrandverhaltenB-s1-d0
Farbe: Schwarz

Verlegen in Einzelflächen (ca. 2,5m² bis 5,0m²) innerhalb der Fensterbänder,
im Bereich der hinter vorgehängten Blechfassaden gem. Ansichten
Menge: 95,000 m²

*Hinweis: Fassadenblechverkleidung Typ 1 und 2*
Fassadenblechverkleidung und Unterkonstruktion
für Bekleidungen Typ 1.1 und 1.2

**01.04.0080 Aluminium-Unterkonstruktion für Fassadenbleche, Typ 1 und 2**
Aluminium Unterkonstruktion Typ 1.1, 1.2 und Typ 2
für die Fassadenbekleidung
aus Alublech im Bereich von Fensterbändern,
senkrecht verlaufend, bestehend aus
2 St. Leibungswinkel aus Aluminium ca. 100/35/3mm,
und Montage-Distanzstück zwischen UK und Baukörper
aus geeignetem nicht brennbarem Material, d= ca. 10mm
Profil nicht sichtbar
2 St. Hutprofile aus Aluminium, t=3mm, ca. 50/25/25/35/3mm
als Träger von Raffstore-Rolladenführungsschienen
Oberfläche pulverbeschichtet,
1 St. C-Profil aus Aluminium ca. 140/30/3mm,

Profillängen jeweils ca. 2000mm

einschl. thermische Trennung aus Polyamid zwischen den
Profilen der UK und dem Baukörper.

liefern und fachgerecht montieren einschl. ausreichend bemessenen Befestigungsmitteln,
Befestigungsuntergrund Mauerwerk / Stahlbeton

Detail: Lochblech Typ 1.1 und 1.2,
Plan-Nrn.: 5849 und 5850
Menge: 12,000 St

**01.04.0090 Blechbekleidung Aluminiumkassetten, Lochblech, Typ 1 und 2**
Fassadenbleche aus Aluminiumblech, Materialstärke ca. 3mm,
Typ 1.1, 1.2 und Typ 2
eine Seite L-förmig gekantet, 1 Seite z-förmig gekantet Verschraubung an Unterkonstruktion aus vorheriger Position
Lochblech als Sonderanfertigung mit Buchstabenausschnitten
gem. Detailplanung,
Oberfläche pulverbeschichtet, RAL 9007
Aluminium-Kassetten herstellen. liefern und fachgerecht montieren in den Bereichen zwischen Fenstern / Fensterbändern,

Anzahl und Abmessung:
2 St. Aluminiumtafeln mit Laserausschnitten Buchstaben,
Ansichtsbreite ca. 1080 bis 1120mm,
Ansichtshöhe: ca. 2000mm,
je Tafel 3 Kantungen, Abwicklung von ca. 1200mm

Ansichtsmaße Bekleidung gesamt:
BxH = bis ca. 2220mm x 2000mm

herstellen, liefern und fachgerecht auf UK der vorg. Position
montieren einschl. ausreichend bemessenen Befestigungsmitteln

Fertigung nach Detailplänen,
Plan-Nrn.: 5849 und 5850
Menge: 12,000 St

*Hinweis: Fassadenblechverkleidung Typ 3*
Fassadenblechverkleidung und Unterkonstruktion
für Bekleidungen Typ 3

**01.04.0100 Aluminium-Unterkostruktion für Fassadenbleche, Typ 3**
Aluminium Unterkonstruktion Typ 3.1 und 3.2
für die Fassadenbekleidung
aus Alublech im Bereich von Fensterbändern,
senkrecht verlaufende UK bestehend aus
1 St. Leibungswinkel aus Aluminium ca. 100/35/3mm,
  und Montage-Distanzstück zwischen UK und Baukörper
  aus geeignetem nicht brennbarem Material, d= ca. 10mm
  Profil nicht sichtbar
1 St. Hutprofil aus Aluminium, t=3mm, ca. 50/25/25/35/3mm
  als Träger von Raffstore-Rolladenführungsschienen
  Oberfläche pulverbeschichtet,
1 St. Winkelprofil aus Aluminium, ca. 30/30/3mm
  zur Aufnahme von gekanteten Aluminium-Fassadentafeln
1 St. C-Profil aus Aluminium ca. 140/30/3mm,
  mit thermische Trennung aus Polyamid zum Baukörper
  Länge: ca. 2,00m

Profillängen jeweils ca. 2000mm

einschl. thermische Trennung aus Polyamid zwischen den
Profilen der UK und dem Baukörper.

liefern und fachgerecht montieren einschl. ausreichend bemessenen Befestigungsmitteln,
Befestigungsuntergrund Mauerwerk / Stahlbeton

Detail: Lochblech Typ 3,
Plan-Nrn.: 5852 und 5853
Menge: 4,000 St

**01.04.0110 Blechbekleidung Aluminiumkassette, Lochblech und geschlossen, Typ 3**
Fassadenbleche aus Aluminiumblech, Materialstärke ca. 3mm,
Typ 3.1 und 3.2
eine Seite L-förmig gekantet, 1 Seite z-förmig gekantet Verschraubung an Unterkonstruktion aus vorheriger Position
Lochblech als Sonderanfertigung mit Buchstabenausschnitten
gem. Detailplanung,
Oberfläche pulverbeschichtet, RAL 9007
Aluminium-Kassetten herstellen. liefern und fachgerecht montieren in den Bereichen zwischen Fenstern / Fensterbändern,

Anzahl und Abmessung:
1 St. Aluminiumtafeln mit Laserausschnitten Buchstaben,
Ansichtsbreite ca. 1125mm, Ansichtshöhe: ca. 2000mm,
mit 3 Kantungen, Abwicklung von ca. 1250mm
1 St. Aluminiumtafel geschlossen,
Ansichtsbreite ca. 330mm, Ansichtshöhe: ca. 2000mm
mit 3 Kantungen, Abwicklung ca. 500mm

Ansichtsmaße Bekleidung gesamt:
BxH = ca. 1450mm x 2000mm

herstellen, liefern und fachgerecht auf UK der vorg. Position
montieren einschl. ausreichend bemessenen Befestigungsmitteln

Fertigung nach Detailplänen,
Plan-Nrn.: 5849 und 5850
Menge: 4,000 St

*Hinweis: Fassadenblechverkleidung Typ 4*
Fassadenblechverkleidung und Unterkonstruktion
für Bekleidungen Typ 4

**01.04.0120 Aluminium-Unterkostruktion für Fassadenbleche, Eckelement Typ 4**
Aluminium Unterkonstruktion Typ 4
für die Fassadenbekleidung
aus Alublech im Bereich von Fensterbändern,
senkrecht verlaufende UK bestehend aus
1 St. Leibungswinkel aus Aluminium ca. 100/30/3mm,
  und Montage-Distanzstück zwischen UK und Baukörper
  aus geeignetem nicht brennbarem Material, d= ca. 10mm
  Profil nicht sichtbar
1 St. Hutprofil aus Aluminium, t=3mm, ca. 50/25/25/35/3mm
  als Träger von Raffstore-Rolladenführungsschienen
  Oberfläche pulverbeschichtet,
1 St. F-Profil aus Aluminium, ca.  170/30/3mm
  zur Aufnahme von gekanteten Aluminium-Fassadentafeln
  Oberfläche pulverbeschichtet
2 St. C-Profil aus Aluminium ca. 140/30/3mm,

einschl. thermische Trennung aus Polyamid zwischen den
Profilen der UK und dem Baukörper.

liefern und fachgerecht montieren einschl. ausreichend bemessenen Befestigungsmitteln,
Befestigungsuntergrund Mauerwerk / Stahlbeton

Detail: Lochblech Typ 4,
Plan-Nrn.: 5854
Menge: 4,000 St

**01.04.0130 Blechbekleidung Aluminiumkassette, Lochblech, Eckelement, Typ 4**
Fassadenbleche aus Aluminiumblech, Materialstärke ca. 3mm,
Typ 4, Eckelement
L-förmig und z-förmig gekantet zur Befestigung an Unterkonstruktion aus vorheriger
Lochblech als Sonderanfertigung mit Buchstabenausschnitten
gem. Detailplanung,
Oberfläche pulverbeschichtet,
 Aluminium-Kassetten herstellen. liefern und fachgerecht montieren in den Bereichen zwischen Fenstern / Fensterbändern,

Anzahl und Abmessung:
1 St. Aluminiumtafeln mit Laserausschnitten Buchstaben,
Ansichtsbreite ca. 1120mm, Ansichtshöhe: ca. 2000mm,
mit 3 Kantungen, Abwicklung von ca. 1250mm
1 St. Aluminiumtafeln mit Laserausschnitten Buchstaben,
Ansichtsbreite ca. 1120mm, Ansichtshöhe: ca. 2000mm,
mit 4 Kantungen, Abwicklung von ca. 1250mm
1 St. Aluminium-Eckelement geschlossen,
Ansichtsbreite ca. 2x300mm, Ansichtshöhe: ca. 2000mm
mit 5 Kantungen, Abwicklung ca. 650mm, gekantet
als Eckelement 90° - Ecke

Ansichtsmaße Bekleidung gesamt:
BxH = ca. 1450mm x 2000mm + 1450mm x 2000mm

herstellen, liefern und fachgerecht auf UK der vork. Position
montieren einschl. ausreichend bemessenen Befestigungsmitteln

Fertigung nach Detailplänen,
Plan-Nr.: 5854
Menge: 4,000 St

### Bereich 02 Aluminiumelemente Innen

#### Abschnitt 02.01 Feuer- und Rauchschutzelemente

**02.01.0010 Alu-Innentür T90-RS, NA, 1-flg., Typ 1, 2500/3150 mm, ST/OL**
*** Bezugsbeschreibung
1-flg. Alu-Brandschutztür T90-RS gem. DIN 4102
Bautiefe 90mm, mit Seitenteil und Oberlicht
Feuer- und Rauchschutzelement einschl. Bodeneinstand gemäß Zulassung, Notausgang,

Abmessungen RBM:  Breite =2500mm
  Höhe = ca. 3.150mm ab OKFF,

Oberfläche: Pulverbeschichtung, RAL 9007

Schallschutz: erf. R´w >= 42dB

Aufteilung:
1 St. 1-flg. NA-Tür nach DIN EN 179,
mit Brüstungsriegel in Flügel und Seitenteil,
lichte Durchgangsbreite >= 1200mm bei 90°
Flügeloffenstellung,
lichte Durchgangshöhe >= 2050mm,
Notausgang (wie Schließfunktion "B")
Nullschwelle barrierefrei

Schloss: Einfach, für Notausgang mit Blindzylinder,
Tür wird nie verriegelt
Betätigung: Innen und außen Drücker, Edelstahl
Türschließer: BT 715, Obentürschließer mit Gleitschiene
und Rauchschalter

Verglasung: GT 577, F90 Brandschutzglas nach DIN 4102 Isolierglas

1 St. Festfeld Seitenteil, mit Brüstungsriegel,
Verglasung: GT 577

1 S. Festfeld Oberlicht,
Verglasung: GT577

1 St. Blendrahmenverbreiterung ca. 250mm oben zum Anschluss einer Abhangdecke auf Höhe von 3,00m über OKFF

Anschlüsse: A 408,
Anschlüsse umlaufend nach Zulassung,
inkl. beidseitige dauerelastische Versiegelung umlaufend,
unterer Abschluss gem. Zulassung T90, mit Bodenschiene und absenkbarer Bodendichtung,

Montage in Mauerwerk / Stahlbetondecke

herstellen, liefern und montieren einschl.
aller Befestigungs- und Dichtungsmittel

Einbauorte:
EG: N012 T01
1.OG: N112 T01

Detail, Plannr. 5839,
(PDF: 1900-5839---M1_10-Innentür Typ 1)
Menge: 2,000 St

**02.01.0020 Bodeneinstand T90**
Bodeneinstand für T90-Türen der Vorposition,
Bodenaufbau-Höhe 225mm
Breite der Tür: 2500mm
Ausführung gem. Zulassungsbescheid
Menge: 1,000 St

**02.01.0030 Alu-Innentür T90-RS, NA, 1-flg., Typ 1.2, 2500/2335 mm, ST**
*** wie Position 02.01.0010
1-flg. Alu-Innentürelement T90-RS gem. DIN 4102
Bautiefe 90mm, mit Seitenteil und Oberlicht
Feuer- und Rauchschutzelement,
Notausgang
wie vor, jedoch ohne Oberlicht und

Abmessungen RBM:  Breite =2500mm
  Höhe = ca. 2335mm ab OKFF,

Blendrahmenverbreiterung oder Wechselprofil gem. Detailplanung, sofern für Türschließermontage erforderlich

Anschlüsse umlaufend nach Zulassung,
inkl. beidseitige dauerelastische Versiegelung umlaufend,
unterer Abschluss gem. Zulassung T90, mit Bodenschiene und absenkbarer Bodendichtung

Einbauort
2. OG: N212 T01

Detail, Plannr. 5840,
(PDF: 1900-5840---M1_10-Innentür Typ 1.2)
Menge: 1,000 St

**02.01.0040 Haftmagnete und Gegenplatten**
Haftmagnet, Wandmontage mit Grundplatte
Betriebsspannung 24 V DC,
Leistungsaufnahme 1,5 Watt
Haltekraft 490N
liefen und fachgerecht montieren
Menge: 3,000 St

**02.01.0050 Haftgegenplatte**
Haftgegenplatte mit Federpuffer auf Montagegehäuse mit Dämpfungsfeder für weichen federnden Anschlag für schwere Türen
liefen und fachgerecht montieren
Menge: 3,000 St

**02.01.0060 Unterbrechertaster AP**
Unterbrechertaster zur Handauslösung AP
Menge: 3,000 St

**02.01.0070 Deckenrauchmelder**
Zusätzliche Deckenrauchmelder, 24V, komplett mit Sockel, geprüft nach EN 54-7, integrierte Leitungsüberwachung, DIN EN 14637 konform, anschließbar an Rauchschaltzenrale aus vorh. Pos. 2.1.10
Jeweils 2 St. pro Einheit
(Ausführung nur bei Abstand Türflügel / Deckenunterseite
>= 1,00m)
Menge: 3,000 St

**02.01.0080 Alu-Innentür T30-RS, NA, 1-flg., Typ 2.1, 2500/2995 mm, ST/OL**
*** Bezugsbeschreibung
1-flg. Alu-Innentürelement T30-RS gem. DIN 4102,
Bautiefe 90mm, mit Seitenteil und Oberlicht
Feuer- und Rauchschutzelement gemäß Zulassung,
Notausgang

Abmessungen RBM:  Breite =2500mm
  Höhe = ca. 2995mm ab OKFF,

Oberfläche: Pulverbeschichtung, RAL 9007

Schallschutz: erf. R´w >= 42dB

Aufteilung:
1 St. 1-flg. NA-Tür nach DIN EN 179,
mit Brüstungsriegel im Flügel,
lichte Durchgangsbreite >= 1200m m bei 90° Flügeloffenstellung,
lichte Durchgangshöhe >= 2050mm,
Notausgang (wie Schließfunktion "B")
Nullschwelle barrierefrei

Schloss: Einfach als Notausgang mit Blindzylinder,
Tür wird nie verriegelt
Betätigung: Innen und außen Drücker, Edelstahl
Türschließer: BT 700, Obentürschließer mit Gleitschiene
Verglasung: GT 516, F30 Brandschutzglas nach DIN 4102 Isolierglas

1 St. Festfeld Seitenteil, mit Brüstungsriegel,
Verglasung: GT 516

1 St. Festfeld Oberlicht
Verglasung GT 516

Anschlüsse: A 408
Anschlüsse umlaufend nach Zulassung,
inkl. beidseitige dauerelastische Versiegelung,
unterer Abschluss gem. Zulassung T90, mit Bodenschiene und absenkbarer Bodendichtung

Montage in Sichtbeton

herstellen, liefern und montieren einschl.
aller Befestigungs- und Dichtungsmittel

Einbauorte:
1.OG: N114 T01

Detail, Plannr. 5841,
(PDF: 1900-5841---M1_10-Innentür Typ 2.1)
Menge: 1,000 St

**02.01.0090 Alu-Innentür T30-RS, NA, 1-flg., Typ 2.2, 2500/3015 mm, ST/OL**
*** wie Position 02.01.0080
1-flg. Alu-Innentürelement T30-RS gem. DIN 4102,
Bautiefe 90mm, mit Seitenteil und Oberlicht
Feuer- und Rauchschutzelement gemäß Zulassung,
Notausgang, wie vor. jedoch

Abmessungen RBM:  Breite =2500mm
  Höhe = ca. 3015mm ab OKFF,

Einbauort:
2.OG: N214 T01

Detail, Plannr. 5842,
(PDF: 1900-5842---M1_10-Innentür Typ 2.2)
Menge: 1,000 St

#### Abschnitt 02.02 Aluminiumelemente Fahrradunterstand

**02.02.0010 Stahltür T30 als Außentür (Fahrradgarage), 1-flg., 1010/2260mm, Typ 4**
*** Bezugsbeschreibung
EI230-C5-Sa Stahl-Feuerschutztür 1-flg. als Außentür mit Dünnfalz (Fahrradgarage - Lager), wärmegedämmt für Einbau in Mauerwerk, in Außenwand mit vorgehängter hinterlüfteter Fassade aus Faserzementplatten, Überdeckung der Leibung durch vorgehängte Fassade
ca. 50mm
CE-Kennzeichnung nach DIN EN 14351-1 (Außenanwendung)
in Verbindung mit EN 16034 Klassifizierung EI290-C5-Sa

Wärmeschutz: U <= 1,3 W/(M²K)

Schallschutz: erf. R´w >= 42 dB

Flächenbündiges Türblatt ohne Bandprägung, verzinkt und grundiert ähnlich RAL 9007 (grauweiß),
Dicke 62mm,
3-seitig gefälzt, Blechdicke 1mm, absenkbare Bodendichtung,
barrierefreie Nullschwelle,

Blockzarge, verzinkt und grundiert, Blechdicke 1,5mm, 3-seitige Dichtung, Befestigung in der Türöffnung in tragender Mauerwerksschale,

Einsteckschloss mit Wechsel nach DIN 18250, Drücker / Knauf, Drücker festdrehbar gelagert, Sicherungszapfen, FE/KO-Bandgarnitur mit Kugellager,
Drücker-Knaufgarnitur mit Breitschild aus Edelstahl,
PZ vorgerichtet für Transponder

Obentürschließer mit Gleitschiene

Abmessungen RBM:
Breite = 1010mm
Höhe = ca. 2260mm ab OKFF,
Höhe = ca. 2485mm ab OK Sohle
Bodeneinstand = 225mm

liefern und fachgerecht montieren einschl. Bodeneinstand in Höhe von 225mm gem. Zulassung

Einbauorte:
EG Fahrradgarage / Lager, Tür-Nr. N 003 T01

Detail, Plannr. 5844 (Innentür)
Menge: 1,000 St

**02.02.0020 Stahltür T90 als Außentür (Fahrradgarage), 1-flg., 1010/2260mm, Typ 4**
EI290-C5-Sa Stahl-Feuerschutztür 1-flg. als Außentür mit Dünnfalz (Fahrradgarage - Technik), wärmegedämmt
für Einbau in Mauerwerk und Stahlbeton, in Außenwand mit vorgehängter hinterlüfteter Fassade aus Faserzementplatten,
Überdeckung der Leibung durch vorgehängte Fassade
ca. 50mm
CE-Kennzeichnung nach DIN EN 14351-1 (Außenanwendung)
in Verbindung mit EN 16034 Klassifizierung EI290-C5-Sa

Wärmeschutz: U <= 1,3 W/(M²K)

Flächenbündiges Türblatt ohne Bandprägung, verzinkt und grundiert
ähnlich RAL 9007 (grauweiß), Dicke 62mm, 3-seitig gefälzt
Blechdicke 1mm, absenkbare Bodendichtung,
barrierefreie Nullschwelle,

Blockzarge, verzinkt und grundiert, Blechdicke 1,5mm, 3-seitige Dichtung, Befestigung in der Türöffnung in tragender Mauerwerksschale,

Einsteckschloss mit Wechsel nach DIN 18250, Drücker / Knauf, Drücker festdrehbar gelagert, Sicherungszapfen, FE/KO-Bandgarnitur mit Kugellager, Drücker-Knaufgarnitur mit Breitschild aus Edelstahl, PZ vorgerichtet für Transponder

Obentürschließer mit Gleitschiene

Abmessungen RBM:  Breite = 1010mm
  Höhe = ca. 2260mm ab OKFF,
  Höhe = ca. 2485mm ab OK Sohle
  Bodeneinstand = 225mm

liefern und fachgerecht montieren einschl. Bodeneinstand in Höhe von 225mm gem. Zulassung

Einbauorte:
EG Fahrradgarage / Technik, Tür-Nr. N 008 T01

Detail, Plannr. 5844
Menge: 1,000 St

**02.02.0030 Mehrpreis Einbruchhemmung RC 2, Alu-Außentür T30**
Mehrpreis zu Aluminium-Außentür für die Ausführung
in Widerstandsklasse RC2 nach DIN 1627,
Mehraufwand für Beschläge, Verglasung, Notausgänge und Befestigungspunkte
Menge: 1,000 St

**02.02.0040 Mehrpreis Einbruchhemmung RC 2, Alu-Außentür T90**
Mehrpreis zu Aluminium-Außentür für die Ausführung
in Widerstandsklasse RC2 nach DIN 1627,
Mehraufwand für Beschläge, Verglasung, Notausgänge und Befestigungspunkte
Menge: 1,000 St

**02.02.0050 Stahltür T30 als Außentür (Fahrradgarage), 1-flg., 1260/2260mm, LA, Typ 3**
*** wie Position 02.02.0010
EI230-C5-Sa Stahl-Feuerschutztür 1-flg. als Außentür mit Dünnfalz (Fahrradgarage - Schleuse),
wie vor jedoch

Wärmeschutz: U <= 1,3 W/(M²K)
Schallschutz: erf. R´w >= 35,1 dB

Abmessungen RBM:
Breite = 1260mm
Höhe = ca. 2260mm ab OKFF,
Höhe = ca. 2485mm ab OK Sohle
Bodeneinstand = 225mm

Mit E-Öffner Einschaltdauer 100% (dauerauf),
PZ-Vorrichtung für Transponder

Türblatt mit Lichtausschnitt. BxH ca. 500mm x 1000mm
Verglasung EI30 gem Zulassung

Detail, Plannr. 5843,
(PDF: 1900-5843---M1_10-Innentür Typ 3)
Menge: 1,000 St

**02.02.0060 Mehrpreis Einbruchhemmung RC 2, Stahltür mit LA**
Mehrpreis zu Stahltüren der vorh. Positionen mit geschlossenen Türblättern
für die Ausführung in Widerstandsklasse RC2 nach DIN 1627,
Mehraufwand für Beschläge, Verglasung und Befestigung
Menge: 1,000 St

### Bereich 03 Sonstiges und Stundenlohnarbeiten

#### Abschnitt 03.01 Sonstiges und Stundenlohnarbeiten

**03.01.0010 Statischer Nachweis / Standsicherheitsnachweis**
Prüfbarer Statischer Nachweis / Standsicherheitsnachweis
für alle Fensterelemente sowie ihrer Einbauelemente einschl. Verglasungen, Verankerungen etc.
für die Sonnenschutzanlagen einschl. Montagebügel und Befestigungen
und für die Fassadenbekleidungen aus Aluminiumblech einschl. der Unterkonstruktion, Verankerung und Befestigungsmittel.

über die Einhaltung aller statischen Forderungen.

Der Statische Nachweis ist dem Prüfstatiker zur Prüfung und Freigabe vorzulegen,
Form 3-fach schriftlich und digital
Menge: 1,000 psch

**03.01.0020 Werkstatt- und Montageplanung**
Werkplanung durch das ausführende Unternehmen als Werkstatt- und/oder Montageplanung auf Grundlage der Ausführungsplanung des Planers für die Vor- und Teilvorfertigung der Elemente und sowie für die Montage, Werkplanung der Fenster- und Türelemente, Sonnenschutzanlagen und Blechbekleidungen einschl. Unterkonstruktion an Fassaden einschl. Dämmung und alle Anschlüsse

Die Werkplanung des AN umfasst die weitere technische Bearbeitung, d.h.-
- die Erstellung von Konstruktions- und Detailpläne für alle in der Leistungsbeschreibung aufgeführten Bauteile und Anlagen
- die Abstimmung von Details mit dem AG bzw. mit dem Architekten
-örtliche Aufmaße
- Vorlage von Original-Muster der Fenster und Fassadenprofile,

Die Konstruktionspläne, Beschreibungen und Muster liefert der AN dem AG auf der Grundlage der Abstimmung mit dem Architekten vor fertigungsbeginn bzw. Materialbestellung in dreifacher Ausfertigung.
Der AN erhält die vorgenannten Unterlagen nach bauseitiger Überprüfung auf Übereinstimmung mit der Ausführungsplanung mit einem entsprechenden Prüfvermerk wieder zurück.
Menge: 1,000 psch

**03.01.0030 Abnahmeprüfung Feststellanlagen**
Abnahmeprüfung der Feststellanlage durch autorisierte Fachkraft einschließlich Anlegen und Übergeben des Prüfbuches und dauerhaftes Anbringen des Zulassungsschildes
Menge: 1,000 psch

**03.01.0040 Wartung und Prüfung von Feststellanlagen**
Servicepaket für Wartung und Prüfung nach DIBt-Zulassung sowie nach Herstellerangabe mit folgenden Leistungsmerkmalen:

- Einmalige Wartung je Vertragsjahr
- Kostenlose Bereitstellung und Führung der Prüfunterlagen
- Anbringen der Prüfplakette
- Stör- und Reparatureinsätze während der Vertragslaufzeit
  werden zu reduzierten Stundensätzen durchgeführt
- Der Einsatz von Servicetechnikern erfolgt innerhalb 24
  Stunden nach Meldungseingang von Montag - Freitag in der
  Zeit von 07.00 - 17.00 Uhr ohne Zuschläge
- Persönliche Erreichbarkeit des Helpdesk 24 Std. an 365 Tagen
- Vertragslaufzeit: 2 Jahre
Menge: 1,000 psch

*Hinweis: Hinweis Stundenlohnarbeiten*
Stundenlohnarbeiten dürfen nur nach vorheriger Abstimmung mit der Bauleitung durchgeführt werden. Tagelohnbescheinigungen sind täglich auszustellen. Stundenlohnbescheinigungen werden nur im Original und unterzeichnet anerkannt. Aus den Bescheinigungen müssen eindeutig hervorgehen:

- Name und Berufsbezeichnung des Ausführenden
- die Art der geleisteten Arbeiten und Ausführungsdatum
- die aufgewandten Stunden und
- die verwendeten Materialien

**03.01.0050 Stundenlohnarbeiten Facharbeiter**
Stundenlohnarbeiten für eventuell erforderliche Arbeiten, die nicht im Leistungsverzeichnis erfasst sind und gegen Nachweis zur Ausführung kommen, für Facharbeiter.
Menge: 24,000 h

**03.01.0060 Stundenlohnarbeiten Helfer**
Stundenlohnarbeiten für eventuell erforderliche Arbeiten, die nicht im Leistungsverzeichnis erfasst sind und gegen Nachweis zur Ausführung kommen, für Helfer.
Menge: 24,000 h

USt %: 19,00; Summe brutto: 0,00
